# Stadt Kierspe - Straßeninstandsetzungsmaßnahmen 2026
Angebotsaufforderung (GAEB DA XML 3.1, DA83)
Projekt: 2025-445
Währung: EUR
Erstellt mit: GXML Toolbox V3.3 R20230829, iTWO_64 V25.0.473, 17.12.2025

## 3 Padberg / Eicken
Datum: 17.12.2025

**Ausführungsbeschreibung 1 Hinweis zur Ausführung und Kalkulation:**
*Hinweise als Vertragsbestandteil.*
Hinweise als Vertragsbestandteil:

Der Ausbau erfolgt im örtlich, beengten Kataster.
Sämtliche Behinderungen und Mehraufwendung infolge des
beengten Kataster sind kalkulatorisch zu berücksichtigen. Der AG empfiehlt vor der Kalkulation eine
Baustellenbesichtigung.

Flächen für die Baustelleneinrichtung werden vom
Auftraggeber nur im öffentlichen Baufeld zur Verfügung
gestellt. Flächen, die über das Baufeld hinausgehen,
sind eigenverantwortlich vom AN zu besorgen und
anzumieten. Die ggf. entstehenden Kosten sind in die
Baustelleinrichtung einzukalkulieren. Die Flächen sind
vom AN nach eigenem Ermessen herzurichten. Die
Aufwendungen sind in der Baustelleneinrichtung
einzukalkulieren. Bei der Aufstellung von Baucontainern
und Bauwagen ist insbesondere auf die vorgegebenen
Abstände zu Bäumen und die Schonung des Bodens und des
Wurzelbereiches zu achten. Im Wurzelbereich dürfen u.
a. kein Zement, keine Steine, keine Öle und keine
Chemikalien gelagert werden (siehe RAS-LP 4, Bild 12).
Wartungs- und Reparaturarbeiten sowie das Betanken von
Fahrzeugen, Maschinen und Geräten haben ausschließlich
auf dafür geeigneten und gegen Gewässer- und
Grundwasserverunreinigungen gesicherten Flächen zu
erfolgen. Die Herstellung und Unterhaltung der Flächen
ist Bestandteil der  Baustelleneinrichtung.

Vom Auftraggeber werden keine besonderen Zugänge und
Zufahrten zur Baustelle zur Verfügung gestellt. Die
Beschaffung und Herrichtung von Zufahrtsmöglichkeiten
zur Baustelle ist Sache des Auftragnehmers ebenso wie
die laufende Reinigung und Wiederinstandsetzung aller
als Zufahrt benutzten Straßen und Wege. Die Herstellung
von provisorischen Anschlüssen, Rampen und
Angleichungen, auch in Längsrichtung, sowie ihre
Beseitigung sind Nebenleistungen und werden nicht
besonders vergütet. Die Baustelle ist zum Feierabend
hin, sowie an den Wochenenden so in der Oberfläche
herzurichten, dass Rettungsfahrzeuge, die Feuerwehr,
sowie die Anlieger die Grundstücke behinderungsfrei
erreichen können. Die Zu- und Abfahrten, sowie die
Stellplatz- und Garagenzuwegungen sind Pkw-tauglich
anzurampen. Bei Trockenheit sind zur Verringerung der
Staubneigung die Fahrwege und das Baufeld auf dem
Gelände zu befeuchten. Es ist sicherzustellen, dass
Verschmutzungen der öffentlichen Straße durch Fahrzeuge
nach Verlassen des Geländebereichs vermieden oder
beseitigt werden.

Die Baumaschinen, sowie die An- und
Ablieferungsfahrzeuge sind hinsichtlich ihrer Größe und
Abmessung, sowie ihres Einsatzgewichtes auf die
örtlichen Verhältnisse fachlich und kalkulatorisch
abzustimmen. Eine Andienung der Baustelle mit
Gliederzügen oder Sattelfahrzeugen ist schwierig oder
gar nicht möglich.
Private Stütz- und Trockenmauern reichen teilweise bis
ans Baufeld. Der AN darf nur solche
Baudurchführungsmethoden einleiten und Baugeräte
einsetzen, die keine schädigenden Auswirkungen auf die
Umgebung, insbesondere die baulichen Anlagen haben. Der
Einsatz unschädlicher Verfahren und Geräte ist
kalkulatorisch zu berücksichtigen. Es gelten die
Grenzwerte der DIN 4150.

Ein gesondertes Beweissicherungsverfahren entlang der
Baustrecke ist seitens des AG vorerst nicht geplant.
Hingewiesen wird vielmehr auf die
Beweissicherungspflicht gem. VOB, Teil B, § 3, Punkt 4.
Die Dokumentation und Niederschrift wird ohne
gesonderte Vergütung seitens des AN geführt.

Die Lieferung sämtlicher Materialien zur Herstellung
einer  beschriebenen Leistung, auch wenn nicht
ausdrücklich beschrieben, sind grundsätzlich
Vertragsleistungen und kalkulatorisch zu
berücksichtigen.
Hingewiesen wird im Zusammhang insbesondere auf die
VOB,Teil C, DIN 18299.

Der AN hat dafür Sorge zu tragen, dass vor
Fertigstellung der Oberflächen sämtliche Leitungen und
Kabel verlegt worden sind. Die Koordinierung ist Sache
des AN und wird nicht gesondert vergütet. Nach der
Auftragserteilung ist der AN verpflichtet, umgehend
Kontakt mit den Versorgungsträgern aufzunehmen, um alle
terminlichen und finanziellen Fragen abzustimmen. Die
Beauftragung und Abrechnung der Kabel- und
Leitungsarbeiten erfolgt direkt mit den
Versorgungsträgern. Sollte es zwischen dem AN und einem
Versorgungsträger zu keiner Einigung kommen, so ist der
AN verpflichtet, einem anderen Nachunternehmer des
Versorgungsträgers angemessen Raum und Zeit zur
Durchführung der Arbeiten zu gewähren. Eine besondere
Vergütung für evtl. auftretende Behinderungen bzw.
Baustillstandszeiten erfolgt nicht.

Ein Anspruch auf Absteckung der Hauptachsen, sowie der Grenzen des Baugeländes, gem. VOB, Teil B, § 3, Punkt (2) wird ausdrücklich außer Kraft gesetzt. Der AN steckt die
Grenzen, soweit erforderlich, selber ab. Sämtliche
Absteckungs- und Feinabsteckungsarbeiten der Achsen,
Böschungen, Kanäle, Höhen usw. sind Sache des AN.

Die Erläuterungen befinden sich im Langtextverzeichnis
vor den zugehörigen Ordnungszahlen (OZ) als Hinweise
zur OZ. Die nachstehenden "Erläuterungen zu den OZ"
umfassen
nicht sämtliche OZ des Leistungsverzeichnisses.
Erläuterungen und Hinweise werden nur zu denjenigen OZ
gegeben, bei denen durch die Erläuterung ein besseres
Verständnis der ausgeschriebenen Leistung und damit
eine objektbezogene Preisbildung möglich werden soll.
Das Leistungsverzeichnis ist elektronisch
ausgeschrieben. Es besteht aus einem Volltext
"Langtextverzeichnis" und einem Text mit
Kurzbezeichnungen "Kurztextpreisverzeichnis" und den
hier aufgeführten Erläuterungen der Ordnungszahlen. Bei
unterschiedlichen Angaben in den Kurz- und Langtexten,
sind immer die Angaben im Langtext bindend.

Der AN hat sämtliche anfallende Abfälle, in eigener
Verantwortung nach dem Kreislaufwirtschaftsgesetz
(KrWG), zu entsorgen.

Generell sind die Bauarbeiten ausgehend von einer 6
Tage Woche, und von einer täglichen Arbeitszeit unter
Ausnutzung des Tageslichtes, abzuwickeln.

Sämtliche Hinweise und Anmerkungen werden
Vertragsbestandteil und sind in den Leistungs- und
Pauschalpositionen einzukalkulieren.
Wenn eine Zuordnung nicht eindeutig ist, dann bitte in
der Postion 1.1.10, Baustelle einrichten,
einkalkulieren.

### Bereich 1 Baustelleneinrichtung Verkehrssicherungs

#### Abschnitt 1.1 Einrichtungen für den Auftragnehmer, sowie Verkehrssicherung und Verkehrsregelung

**1.1.10 Baustelle einrichten Sämtl.LV-Abschn.*Zufahrt herst.AN**
*** Pauschalposition
Geräte, Werkzeuge und sonstige Betriebsmittel, die zur
vertragsgemäßen Ausführung der Bauleistungen
erforderlich sind, auf die Baustelle bringen,
bereitstellen und - soweit der Geräteeinsatz nicht
gesondert vergütet wird - betriebsfertig aufstellen
einschl. der dafür notwendigen Arbeiten. Die
erforderlichen festen Anlagen herstellen.
Baubüros bereitstellen und während der Bauzeit vorhalten. Pausen- und Bereitschaftsräume nach Arbeitsstättenverordnung und den Technischen Regeln für Arbeitsstätten ASR A4.2 bereitzustellen und während der Bauzeit vorhalten.
Sanitärräume sind entsprechend den baulichen Anforderungen und den Anforderungen an die Einrichtung nach Arbeitsstättenverordnung und den
Technischen Regel für Arbeitsstätten ASR A4.1 bereitzustellen und während der Bauzeit vorzuhalten.
Werkstätten, Lagerschuppen
und dgl., soweit erforderlich, antransportieren,
aufbauen, einrichten und während der Bauzeit vorhalten.
Strom-, Wasser-, Fernsprechanschluss sowie
Entsorgungseinrichtungen und dgl. für die Baustelle,
soweit erforderlich, herstellen.
Regelmäßige Prüfung der Verteiler einkalkulieren
Bei Bedarf Lagerplätze, sonstige Platzbefestigungen und
Wege im Baustellenbereich anlegen und kennzeichnen.
Kennzeichnung der Flucht- und Rettungswege, Allgemeine Beleuchtung / Sicherheitsbeleuchtung Sicherheitskennzeichnung (z.B. Sammelstelle, PSA-Pflicht, Vorsicht Gefahrenstelle, Feuerlöscher etc.
Oberbodenarbeiten einschl. Beseitigen von Aufwuchs für
die Baustelleneinrichtung, soweit erforderlich, ausführen.
Flächen beschaffen, sofern die vom AG zur Verfügung
gestellten nicht ausreichen.
Kosten für Vorhalten, Unterhalten und Betreiben der
Geräte, Anlagen und Einrichtungen einschl. Mieten,
Pacht, Gebühren und dgl. werden nicht mit dieser
Pauschale, sondern mit den Einheitspreisen der
betreffenden Teilleistungen vergütet. Soweit nicht für
bestimmte Leistungen für das Einrichten der Baustelle
gesonderte Positionen im Leistungsverzeichnis enthalten
sind, gilt die Pauschale für alle Leistungen sämtlicher Abschnitte des Leistungsverzeichnisses.
Zufahrt nach Wahl des AN herstellen und nach Beendigung
der Baumaßnahme entfernen. Ursprünglichen Zustand
wieder herstellen.
Die Vergütung der Position erfolgt prozentual im
Abgleich zum Baufortschritt.
Menge: 1,000 psch

**1.1.20 Baustelle räumen Sämtl. LV-Abschn.**
*** Pauschalposition
Baustelle von allen Geräten, Anlagen, Einrichtungen und
dgl. räumen.
Benutzte Flächen und Wege entsprechend dem
ursprünglichen Zustand herrichten.
Soweit nicht für bestimmte Leistungen für das Räumen
der Baustelle gesonderte Positionen im
Leistungsverzeichnis enthalten sind, gilt die Pauschale
für alle Leistungen sämtlicher Abschnitte des
Leistungsverzeichnisses.
Menge: 1,000 psch

**1.1.30 Bauzaun aufstellen und entfernen Zaunhöhe 2,0 m**
Bauzaun nach Unterlagen des AG einschl. der erforderlichen Tore und Pfosten standsicher aufstellen, während
der Bauzeit vorhalten und unterhalten sowie nach Beendigung der Bauzeit entfernen. 70 v.H. des Preises werden nach Aufstellen, der Rest nach Entfernen des Bauzaunes vergütet.
Zaunhöhe = 2,00 m.
Zaun  aus Stahlgitterelementen.
In den Preis einzukalkulieren ist der An- und
Abtransport aller Zaunbauteile, das Vorhalten der
Zaunanlage, das Ver- und Umsetzen einzelner
Zaunelemente während der gesamten Bauzeit, das Herstellen und Bedienen von Öffnungen für Zufahrten zur Baustelle.

Aufstellen nur auf ausdrückliche Anweisung des AG. Nachweise sind mittels Skizzen und Bildern zu führen.
Menge: 20,000 m

#### Abschnitt 1.2 Aufrechterhaltung des Verkehrs, Baustraße

**1.2.10 Maßnahmen zur Sicherung sowie zur Umleitung und Regelung des öffentlichen Verkehrs.**
*** Pauschalposition
Maßnahmen zur Sicherung sowie zur Umleitung
und Regelung des öffentlichen Verkehrs.
(DIN 18 299, Ziffer 4.2.9 bzw. 4.
2.10) nach Maßgabe der zuständigen
Straßenverkehrsbehörde mit der erforderlichen
Beschilderung und Beleuchtung einschl. Antransport,
Vorhaltung, Wartung und Umsetzen der erforderl.
Gebots-, Verbots-, Hinweisschilder usw. während der
Bauzeit. Nach Beendigung der Bauarbeiten die
aufgestellten Schilder, Leiteinrichtungen usw. abbauen,
abfahren und die benutzten Flächen in den
ursprünglichen Zustand versetzen.
Maßnahmen bei der Verkehrsbehörde beantragen.
Aufwendungen der Beantragung, sowie die
Genehmigungsgebühren einkalkulieren.
Die geforderte Vergütung für diese Position wird
entsprechend dem Baufortschritt jeweils anteilig bei
den Abschlagsrechnungen, sowie der Schlussrechnung
berücksichtigt.
Menge: 1,000 psch

*Hinweis: Hinweis zur nachfolgenden Gruppenstufe*
Hinweis zur nachfolgenden Gruppenstufe

Kontaminierte Böden sind nach:

- der Verordnung über Verwertungs- und
Beseitigungsnachweise (NachwV), in der zum Zeitpunkt
der Ausschreibung gültigen Fassung

- der Abfallverzeichnisverordnung (AVV), in der zum
Zeitpunkt der Aussschreibung gültigen Fassung

- Das Nachweisverfahren ist eine Nebenleistung des AN
die nicht gesondert vergütet wird. Der AN erzeugt die
elektronischen Begleitscheine und leitet diese nach dem
Begleitscheinverfahren digital an den AG zur
Unterschrift weiter.
Die Aufwendungen werden nicht gesondert vergütet,
sondern sind in den Leistungspositionen
einzukalkulieren.

Für eventuell erforderliche Zwischenlagerung von
kontaminierten Straßenbaumaterialien ist eine
wasserrechtliche Genehmigung entsprechend dem §19g und
§19h WHG vom Auftragnehmer zu erbringen.

Behinderungen, gem. den Planunterlagen des AG, durch zu
erhaltenden Einbauten des AG und/oder der Versorger,
wie Schächte, Abläufe, Bord- und Randeinfassungen,
Stützmauern, Maste aller Art, Schaltschränke,
Hydranten, Schieber, usw., werden nicht gesondert
vergütet, sondern sind in den Leistungspositionen der
nachfolgenden Gruppenstufe 2 einzukalkulieren.

### Bereich 2 Erd-, Entwässerungs- und Frostschutzarbeiten

#### Abschnitt 2.1 Freimachen des Baufeldes

*Hinweis: Hinweis zur nachfolgenden Position.*
Hinweis zur nachfolgenden Position.
Straßenabläufe 300* 500 oder 500 * 500 mm.

**2.1.10 Straßenablauf ausbauen Betonfertigteile*Tiefe bis 1,25 m StrA in bef. Fl. Aushub verwerten**
Straßenablauf einschließlich Aufsatz vollständig ausbauen. Anschlussleitungen, die bestehen bleiben, soweit
erforderlich abdichten. Das Ausbauen von Rohrleitungen
wird gesondert vergütet.
Straßenablauf aus Betonfertigteilen.
Ausbautiefe ab OK Aufsatz bis 1,25 m.
Straßenablauf liegt in befestigter Fläche. Aufbruch-
und Erdarbeiten ausführen.
Aufsatz Verwertung nach Wahl des AN
Sämtliche Stoffe und Aushub der Verwertung nach Wahl
des AN zuführen.
Menge: 1,000 Stck

**2.1.20 Entwässerungsrohrleitung abbrechen Mit Wasserhaltung*Abbr. verwerten Verbau einrechnen**
Entwässerungsrohrleitung abbrechen. Entwässerungsrohrleitung liegt bis Oberkante Rohr frei. Zusätzliche Erdarbeiten in der verbliebenen Leitungszone ausführen.
Das Ausbauen von Schächten wird gesondert vergütet.
Rohr DN  DN 150 -200
Rohr aus Kunststoff, Beton oder Steinzeug
Bettung  aus Mineralgemisch
Fliessohlentiefe ab Ok.Rohr im Zuge des Erdbaus
Wasserhaltung bis zu einer Pumpenleistung von 10 m3
Fördermenge mal 5 m Förderhöhe je Stunde und Haltung
ausführen.
Rohrleitung am Ende fachgerecht nach Wahl des AN
schließen.
Abbruchgut der Verwertung nach Wahl des AN zuführen.
Erforderlichen Verbau herstellen.Rohrleitung am Ende
fachgerecht
Menge: 5,000 m

**2.1.30 Schachtabdeckungen wie örtlich vorgefunden aufnehmen und entsorgen, rund, 625 mm, Guss u. Beton**
Schachtabdeckungen wie örtlich vorgefunden aufnehmen
und entsorgen. Das Freistemmen oder -schneiden im Asphalt ist einzukalkulieren und wird nicht gesondert vergütet.
DN 625, Guß u. Beton.
Menge: 2,000 Stck

**2.1.40 Ausgleichsringe unter Schachtabdeckungen aufnehmen und entsorgen.**
Ausgleichsringe unter Schachtabdeckungen aufnehmen und
entsorgen.
Das Freistemmen oder -schneiden im Asphalt ist einzukalkulieren und wird nicht gesondert vergütet.
Menge: 4,000 Stck

**2.1.50 Erschw. infolge Einbauten Gesamt*ADS**
Erschwernis infolge Einbauten, Schächten und Straßenabläufen.
Erschwernis beim Fräsen, Aufnehmen, Aufsprühen von Bi-
tumenemulsionen sowie Herstellen von Asphaltschichten.
Asphaltdeckschicht.
Einbauten aller Art
Menge: 6,000 St

**2.1.60 Asphalt fräsen ADS*Asphaltbeton* Fräsasph. verw.*Unebenh. 4 mm**
Asphalt fräsen und Fräsgut aufnehmen. Anschlusskante
geradlinig auf Frästiefe herstellen.
Asphaltdeckschicht.
Asphaltdeckschicht = Asphaltbeton.
Frästiefe 2-4 cm
Fläche Fahrbahn
Breite i.M. 5 m
Fräsasphalt der Verwertung nach Wahl des AN zuführen.
Unebenheiten der gefrästen Fläche höchstens 4 mm innerhalb einer 4,00 m langen Messstrecke in Längs- und Qu-
errichtung.
Verwertungsklasse A.
Menge: 100,000 m2

**2.1.70 Asphaltbefestigung trennen Schneiden**
Asphaltbefestigung geradlinig trennen.
Trennen durch Schneiden.
Dicke der Asphaltbefestigung bis 18 cm
Menge: 10,000 m

**2.1.80 Bordsteine aufnehmen. HB/RB Bet*Fund. 10-20/R-St. All. verwerten**
Bordsteine aufnehmen.
Hoch- und Rundbordsteine aus Beton, Breite bis 18 cm,
Höhe bis 30 cm.
Fundament aus Beton, über 10 bis 20 cm dick, und
Rückenstütze aus Beton aufbrechen.
Sämtliche Steine und übriges Aufbruchgut der Verwertung nach Wahl des AN zuführen.
Menge: 50,000 m

**2.1.90 Pflasterdecke aufnehmen Bet/Verbpfl. 8 cm*Sandbettung Steine s.+lagern*Aufbr. entfernen**
Pflasterdecke aufbrechen und aufnehmen. Aufbruch der
Tragschicht einschl. Bettung wird gesondert vergütet.
Art = Platten, Beton- und Verbundsteinpflaster, ca. 5-8 cm dick,
Bettung aus Sand. Pflaster bis 40x40 cm.
Steine und übriges Aufbruchgut in Eigentum des AN übernehmen, von der Baustelle entfernen und einer Wiederverwertung zuführen.
Menge: 50,000 m2

*Hinweis: Hinweistext Frostschutzschicht.*
Hinweistext Frostschutzschicht.
Frostschutzmaterial profilgerecht lagenweise einbauen
und verdichten bis zum fertigen Frostschutzplanum.
Zu erreichnende EV2-Werte gem. Vorgabe der RSTO für die
jeweilige Bauklasse.
Der Tonnennachweis ist vom Auftragnehmer zu führen.
Das Frostschutzplanum wird nicht besonders vergütet
sondern ist einzukalkulieren.

#### Abschnitt 2.2 Rohrgrabenaushub

**2.2.10 Leitungsgraben für Anschlussleitungen der Straßenabläufe herstellen.**
Leitungsgraben profilgerecht herstellen.
Straßenaufbruch wird gesondert vergütet.
Homogenbereich A, entspricht Bodenklasse 3 - 6 gem. alter DIN18300.
Grabentiefe bis 1,75 m
Breite der Grabensohle für Rohr DN bis 200
Notwendigen Verbau entsprechend statischen und konstruktiven Erfordernissen herstellen, vorhalten und
entfernen.
Offene Wasserhaltung bis zu einer Pumpenleistung von 10
m3 Fördermenge mal 5 m Förderhöhe je Stunde und Haltung
ausführen.
Aushub zur Nachdeklaration auf Fläche de AN
transportieren und zwischenlagern.
Zur Verfüllung nicht verwendeten Boden infolge von Auflockerung, bzw.Verdrängung durch Fremdmaterialien laden und auf Flächen des AN verbringen und für eine Deklaration zwischenlagern.
Abgerechnet wird mit senkrechten Wänden. Grabenbreite
nach DIN 18 300 ohne Berücksichtigung eines Verbaus.
Menge: 10,000 m3

**2.2.30 Boden zwischenlagern und nachfolgend verwerten.**
Boden nach der Deklaration einer Verwertung oder Deponierung zuführen.
Boden auf Flächen des AG nach der Deklaration laden und einer Verwertung oder Deponierung zuführen.
Kalkulatorische Annahme: Bodenmaterial F1 (BM-F1)
Menge: 50,000 m3

*Hinweis: Hinweistext Entwässerungsmaßnahmen*
Hinweistext Entwässerungsmaßnahmen

Es gilt die DIN EN 1610 "Verlegung und Prüfung von
Abwasserleitungen und -kanälen", Ausgabe 12/2015.

Erschwernisse infolge Freilegung von Ver- und
Entsorgungsleitungen jeglicher Art und Größe sowie
Erkundungen nach DIN 18300 Ziffer 3.1.4 sind in die
entsprechenden Einheitspreise einzurechnen. Die Abfuhr
von verdrängten Bodenmassen auf eine genehmigte
Abfallentsorgungsanlage ist in die Einheitspreise der
entsprechenden Positionen einzurechnen.
Erforderliche Aufbrüche von Straßenbefestigungen und
deren Wiederherstellungen werden nach Positionen der
entsprechenden Untergruppe abgerechnet.

#### Abschnitt 2.3 Rohrleitungsarbeiten / Schächte

**2.3.10 Anschlussleitung herstellen Rohr DN 150 Bettung Typ 1*SLW 60, Statik.**
Anschlussleitung zum Schacht bzw. zur Sammelrohrleitung
nach statischen und konstruktiven Erfordernissen nach
DIN EN 1610 herstellen. Anschluss an Schacht bzw. Sammelrohrleitung sowie Formstücke werden gesondert vergütet.
Rohr DN 150.
Rohr aus PVC, SN 12
Rohrverbindung  Muffenverbindung
Bettung nach DIN EN 1610, Typ 1.
Fließsohlentiefe 0,5- 1,5 m
Überdeckungshöhe 0,5-1,5 m
Straßenverkehrslast = SLW 60. Statische Berechnung aufstellen und liefern.
Menge: 5,000 m

**2.3.20 Formstück einbauen (Zul) Bogen DN 150**
Formstück in Rohrleitung einbauen. Vergütet wird der
Mehraufwand für den Einbau des Formstückes gegenüber
der bis zur Innenfläche der Sammelrohrleitung durchgemessenen Rohrleitung.
Formstück = Bogen DN 150.
Material  PVC SN 12
Zulage zur Position 2.3.10
Menge: 3,000 Stck

**2.3.30 Formstück einbauen (Zul) Ü-Muffe DN 150**
Formstück in Rohrleitung einbauen. Vergütet wird der
Mehraufwand für den Einbau des Formstückes gegenüber
der bis zur Innenfläche der Sammelrohrleitung durchgemessenen Rohrleitung.
Formstück Überschiebmuffe
Material PVC SN 12
Durchgangsrohr DN 150.
Zulage zur Position 2.3.10
Menge: 2,000 Stck

**2.3.40 Rohrschnitt, 90 Grad zur Rohrachse**
Rohrschnitt, 90 Grad zur Rohrachse,
SN 12 Rohr, DN 100-150
Menge: 5,000 Stck

**2.3.70 Material lief.,in Leitungsgr. einb. in Leitungszone*Abrechnung senkr.**
Material liefern, in Leitungsgraben einschließlich
Schachtbaugruben einbauen und verdichten.
Material Steinsand zur Ummantelung von PVC-
oder Steinzeugrohren.
Material nach Verlegen der Leitung in Graben in der
Leitungszone einbauen und verdichten.
Verdichten  gem. Rohrstatik
Verdrängten Aushub gem. Pos 2.2.30 verwerten oder entsorgen.
Menge: 10,000 to

**2.3.80 Betonauflagering einbauen Rg.,verschiebsich*Höhe 60 mm**
Betonauflagering nach DIN 4034-Teil 1, lichter DU 625
mm, in Mörtel MG III nach DIN 1053 einbauen. Fugen
glattstreichen.
Auflagerring verschiebesicher.
Ringhöhe = 60 mm.
Menge: 4,000 Stck

**2.3.90 Schachtabdeckungen, einwalzbar.**
Schachtabdeckungen Hydrotec einwalzbar
Schachtabdeckungen Hydrotec Econ SN 190
Deckel aus Gusseisen mit  Lüftungsöffnungen, Rahmen aus
Gusseisen einwalzbar, für den Einbau in
bitumengebundenen Straßenbaustoffen, Klasse D 400
entsprechend DN EN 124, lichte Weite 605 mm, Bauhöhe
250 mm Rahmen aus EN-GJS 500, 850 mm aussen,
Rahmenschaft rund 618 mm aussen.
Rahmen mit integrierter Haltevorrichtung für
Einstieghilfe nach DIN 19572. Mit integrierter und
auswechselbarer L-Form-Einlage Hydropen im Rahmen und
Deckel. Schachtabdeckung liefern, abladen, zur
Verwendungsstelle transportieren und fachgerecht
einbauen. Die Einbaubestimmungen des Herstellers sind
zwingend zu beachten.
Schmutzfänger aus Stahl, verzinkt.Schmutzfänger mit
Kreuzstange in schwerer Ausführung.
Einbau Zug um Zug mit den Asphaltschichten
Menge: 2,000 Stck

#### Abschnitt 2.4 Straßenabläufe, Entwässerungsrinnen

**2.4.10 Straßenablauf einbauen m.Erdarb. Boden 1a Dicht. Schaft Form 5c Aufl-Ring 10a Aufl. C 20/25,20cm Tiefe bis 1,25 m Aush.s.lag./ents.**
Straßenablauf aus Betonfertigteilen nach DIN 4052 einbauen.
Fugen mit Mörtel MG III nach DIN 1053 dichten
und glattstreichen. Aufsatz wird gesondert vergütet.
Erdarbeiten in Boden der Klasse 3 - 6 gem. alter DIN18300 ausführen.
Boden Form 1a mit Abfluss im Boden und eingebautem
Steckmuffendichtelement.
Schaft, Form 5c (195 mm hoch).
Auflagering für Aufsätze 30/50cm.
Auflager aus Beton C 20/25, 20 cm dick, herstellen.
Aushubtiefe ab OK Straßenablauf bis 1,25 m.
Aushub seitlich lagern und zum Verfüllen verwenden.
Überschüssigen Aushub gem. Position 2.2.20 verwerten
oder entsorgen.
Menge: 1,000 Stck

**2.4.20 Aufsatz f. Straßenablauf aufsetzen 300x500,D,Begu Dämpf.Einlage Zinkeimer B 1 Höhe Zug um Zug Distanzst.+Mörtel**
Aufsatz für Straßenablauf nach DIN 1229 aufsetzen.
Klasse D 400, Ausführung nach DIN 19 583, 300x500, mit
Rahmen aus Gusseisen mit Beton.
Dämpfende Einlage.
Verzinkter Eimer nach DIN 4052, Form B 1.
Aufsatz zunächst provisorisch auflegen und entsprechend
Bauablauf Zug um Zug bis auf planmäßige Höhe setzen.
Fuge zwischen Fertigteilen mit Mörtel MG III nach DIN
1053 unter Verwendung von mindestens 3 Distanzstücken
entsprechender Festigkeit füllen. Füllung glattstreichen.
Menge: 1,000 Stck

#### Abschnitt 2.5 Frostschutzschicht

**2.5.10 Frostschutzschicht herstellen Bk1,0 bis Bk100*0/45 natürl. Gstk.*n Wiegescheinen**
Frostschutzschicht herstellen. Ggf. in Handeinbau.
In Verkehrsflächen der Belastungsklassen Bk1,0 bis Bk100.
Baustoffgemisch 0/45.
Verdichtungsgrad/Verformungsmodul DPr = 103 %, Ev2 >=
120 MN/qm, Ev2/Ev1 <=2,3
Einbaudicke im Mittel 30 cm
Baustoffgemisch aus natürlichen Gesteinskörnungen.
Abgerechnet wird nach Wiegescheinen.
Menge: 50,000 to

### Bereich 3 Decken, Randbefestigungen, Seitenstreifen

#### Abschnitt 3.1 Vorbereitende Arbeiten

**3.1.10 Unterlage reinigen Asphaltbef.*Lose Teile aufn. Zus. Flächen**
Unterlage reinigen. Anfallendes Material der Verwertung
nach Wahl des AN zuführen.
Unterlage = Asphaltbefestigung.
Asphalt = gefräst, unbehandelt oder frisch.
Lose Bestandteile von Schadstellen aufnehmen.
Zusammenhängende Teilflächen.
Reinigungsgerät nach Erfordernissen und Wahl des AN
Menge: 2500,000 m2

**3.1.20 Bitumenemulsion aufsprühen BK 0,3 bis 1,0*Asphalt gefräst C60 BP4-S*Menge 300 g/m2 Vor ATDS**
Bitumenemulsion zur Herstellung des Schichtenverbundes
aufsprühen.
In Verkehrsflächen der BK 0,3 bis BK 1.0
Unterlage = Asphaltbefestigung, gefräst.
Bindemittel = C40 BF5-S
Bindemittelmenge = 300 g/m2.
Vor Einbau Asphalttragdeckschicht.
Menge: 2500,000 m2

*Hinweis: Hinweis Walzasphaltdecken.*
Hinweis Walzasphaltdecken.
Die Herstellung von Walzasphalt erfolgt nach den
"Zusätzlichen Technischen Vertragsbedingungen und
Richtlinien für den Bau von Verkehrsflächenbefestigungen aus Asphalt, - ZTV Asphalt-StB 07/13-.
Der Einbau erfolgt mit einem Straßenbaufertiger.
Behinderungen durch Einbauten, sowie der erforderliche Handeinbau in den Anschlussbereichen wird nicht gesondert vergütet, sondern ist einzukalkulieren.
Darüber hinausgehende Handeinbauflächen werden nur nach
Abstimmung mit der Bauleitung anerkannt.
Der Nachweis der Schichtdicken für Asphaltschichten ist -auf Verlangen des AG- durch das elektromagnetische Dickenmessverfahren gemäß den TPD-StB 89 zu führen. Die Messreflektoren sind für jeden Fahrstreifen im Abstand von 50 m zu versetzten.Der Deckenrand ist gradlinig zu besäumen.
Die Leistungen sind Nebenleistungen und werden nicht gesondert vergütet.

Zur Prüfung der Mischgutqualität sind pro Einbautag mindestens 2 Proben pro Mischgutsorte zu nehmen.
Probenahme nach DIN 1996, Teil 2, für Kontrollprüfungen.
Entnahme von nicht eingebautem Mischgut, 15 Kg pro Probe.
Lieferung der Probegefässe wird nicht separat vergütet.
Proben versandfertig verpackt dem AG übergeben mit Beschriftung der Entnahmestation.
Die Leistungen sind Nebenleistungen und werden nicht gesondert vergütet.

#### Abschnitt 3.2 Walzasphaltdecken

**3.2.10 Asphalttragd. aus AC 16 TD herst. Bk0,3*n. Unterl. AG Bitumen 50/70*C90/1, E CS 35 Abböschung 1 zu 1**
Asphalttragdeckschicht aus Asphalttragdeckschichtmischgut AC 16 TD herstellen. Anlieferung des Asphaltmischguts in thermoisolierten Transportbehältern.
In Verkehrsflächen der Belastungsklasse Bk0,3.
Einbau nach Unterlagen des AG.
Einbau mit Fertiger.
Einbau ca. 200kg/m2.
Bindemittel = 50/70.
Grobe Gesteinskörnung = Kategorie C 90/1, Feine Ge-
steinskörnung = Fließkoeffizient Kategorie E CS 35,
Mindestanteil 35 M.-v.H.
Seitliche Abböschungen 1 zu 1 herstellen.
Menge: 600,000 to

**3.2.20 Abstumpfungsmaßnahme durchführen LFK 1/3*Menge 1 kg/m2 Maschinell**
Abstumpfungsmaßnahme zur Erhöhung der Anfangsgriffigkeit durch gleichmäßiges Aufbringen und Einwalzen von
Abstreukörnung durchführen. Nicht gebundene Abstreukörnung aufnehmen und der Verwertung nach Wahl des AN zuführen.
Abstreukörnung = Lieferkörnung 1/3.
Abstreumenge = 1 kg/m2.
Maschinell abstreuen.
Menge: 2500,000 m2

**3.2.30 Anschluss mit Fugenband herstellen Schichtd. 4,0 cm Bis 20 m*Breite 10 mm**
Anschluss an bestehende Decke oder Bauteil in der Dicke
der Asphaltdeckschicht mit anschmelzbarem Fugenband
herstellen.
Anschluss aller Art
Dicke der Asphaltdeckschicht = 4,0 cm.
Einzellängen bis 20 m.
Breite des Fugenbandes 10 mm.
Menge: 50,000 m

*Hinweis: Hinweistext Bordsteinarbeiten*
Hinweistext Bordsteinarbeiten
Alle Borde entsprechen der DIN 483, sowie weitergehend
der DIN EN 1340, Typ DTI.
Es gilt die DIN 18318.

#### Abschnitt 3.3 Bordsteinarbeiten

**3.3.10 Bordsteine aus Beton setzen HB 150x300.**
Bordsteine aus Beton setzen.
Bordstein HB 150 x 300
Anlauf 12cm.
Fugen enge Fugen.
Bordstein an Rinne.
Farbe: grau
Bordsteine in Geraden und in Radien aller Art
Radien < 12m sind mit den entsprechenden
Radiensteinen, Radien >=12m mit halben Steinen
herzustellen, welche mit einzukalkulieren sind.
Rückenstütze bis 10 cm unter Oberkante Bordstein.
Fundamentbeton C20/25, 20 cm stark,
Breite der Rückenstütze 15 cm
Menge: 50,000 m

**3.3.20 Bordsteine trennen BSt.Gehrung*BSt.15/30 u.15/25**
Bordsteine auf Passmaß trennen.
Bordsteine auf Gehrung schneiden.
Bordsteine aus Beton, ca. 15/30 und 15/25 cm.
Menge: 5,000 Stck

#### Abschnitt 3.4 Rinnen

**3.4.10 Streifen aus Betonpfl.st. herst. Randeinfassung oder vor Bordstein*St.160/160/140**
Streifen aus Pflastersteinen aus Beton herstellen.
Oberfläche der Pflastersteine nach Unterlagen des AG.
Mehrzeiliger Streifen ist mit beidseitigen Schnurkanten
herzustellen.
Streifen als Randeinfassung oder vor Bordstein.
Format für Rastermaß des Pflastersteins = 160/160/140
mm.
Ohne Fase, mit Vorsatzbeton.
Breite 1-zeilig.
Rückenstütze bis 10 cm unter Oberkante Streifen. Beton
mit einer Druckfestigkeit (Einzelwert) am Bohrkern von
mind. 12 MPa.
Fundamentbeton mit einer Druckfestigkeit (Einzelwert)
am Bohrkern von mind. 12 MPa.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung in Geraden und in Radien.
Menge: 50,000 m

**3.4.20 Rinnensteine trennen**
Rinnensteine auf Passmaß trennen.
Rinnensteine auf Gehrung schneiden.
Rinnensteine aus Beton, ca. 16/16/14 und 24/16/14 cm.
Menge: 5,000 Stck

*Hinweis: Hinweistext Beton- und Klinkerpflasterarbeiten*
Hinweistext Beton- und Klinkerpflasterarbeiten
Die Herstellung von BetonsteinundKlinkerpflasterflächen
erfolgt nach den "Zusätzlichen Technischen
Vertragsbedingungen und Richtlinien für den Bau von
Pflasterdecken- ZTV Pflaster-StB 20".
Bei der Wiederverlegung von aufgenommenen Pflaster des
AG ist eine 10 % Ersatzlieferung einzukalkulieren.
Beim Setzen des Pflasters ist das Liefern und Einbauen
des Bettungsmateriales, das Sortieren der Steine nach
Erfordernis, das Auswechseln der beim Rammen
zersprungenen Steine und das Abfahren des
Pflasterbruches zu einer genehmigten
Abfallentsorgungsanlage eingeschlossen.

#### Abschnitt 3.5 Bankette

**3.5.10 Bankettbaustoff liefern und einbauen**
Bankettbaustoff liefern, in den Banketten und nach
Angabe der Bauleitung in unterschiedlichen Stärken
profilgerecht einbauen und verdichten.
Baustoff: Bankettbaustoff, gebrochenes Naturgestein
0/32 mm, mit 15 - 25 % bindigen Anteilen.
EV2 >= 80 MN/qm.
Menge: 200,000 to

*Hinweis: Hinweistext Beton- und Klinkerpflasterarbeiten*
Hinweistext Beton- und Klinkerpflasterarbeiten
Die Herstellung von BetonsteinundKlinkerpflasterflächen
erfolgt nach den "Zusätzlichen Technischen
Vertragsbedingungen und Richtlinien für den Bau von
Pflasterdecken- ZTV Pflaster-StB 20".
Bei der Wiederverlegung von aufgenommenen Pflaster des
AG ist eine 10 % Ersatzlieferung einzukalkulieren.
Beim Setzen des Pflasters ist das Liefern und Einbauen
des Bettungsmateriales, das Sortieren der Steine nach
Erfordernis, das Auswechseln der beim Rammen
zersprungenen Steine und das Abfahren des
Pflasterbruches zu einer genehmigten
Abfallentsorgungsanlage eingeschlossen.

#### Abschnitt 3.6 Schieber- und Hydrantenkappen

**3.6.10 Einbauteile in Asphaltbef. anpassen in Fahrbahn*Schieberkappe Aufbrt.ü. 10-20cm*höher bis 5 cm Beton+Asph.beton**
Einbauteile in Asphaltbefestigung freilegen und nach Wahl des AN entsorgen.
Freigelegten Bereich verfüllen und verdichten. Aufbruchmaterial der Verwertung nach Wahl des AN zuführen.
Einbauteil in Fahrbahn.
Einbauteil Schieber- und Hydrantenkappe.
Aufbruchtiefe über 10 bis 20 cm.
Bauseits gelieferte neue Schieber- und Hydrantenkappen des AG einbauen und Zug um Zug an die neue Höhe anpassen.
Die Anpassung Zug um Zug mit dem Einbau der verschiedenen Schichten ist einzukalkulieren und wird nicht gesondert vergütet.
Menge: 3,000 St

### Bereich 4 Sonderleistungen

#### Abschnitt 4.1 Lohn- und Gehaltskosten

**4.1.10 Zum Nachweis für einen Baufacharbeiter (Berufsgruppen III-V).**
Menge: 20,000 Std

*Hinweis: Hinweistext Kosten der Vorhaltung und des Betriebes*
Hinweistext Kosten der Vorhaltung und des Betriebes
für Maschinen und Geräte

Die Vorhaltekosten beinhalten Abschreibung, Verzinsung,
Bedienungskosten, Betriebs- und Wartungsstoffe,
Reparaturkostenanteile, sowie Überstundenanteile. Alle
für den Einsatz vorgesehenen Geräte sind in der
Zusammenstellung aufzuführen. Es wird nur die
tatsächliche Betriebszeit vergütet.

#### Abschnitt 4.2 Kosten der Vorhaltung und des Betriebes

**4.2.10 Zum Nachweis für einen Raupenbagger, ca. 0.3 cbm, mit Bedienung.**
Menge: 5,000 Std

**4.2.20 Zum Nachweis für einen Radbagger, ca. 0.6 cbm, mit Bedienung.**
Menge: 5,000 Std

**4.2.30 Zum Nachweis für einen ND-Kompressor, 6 cbm/min., ohne Bedienung.**
Menge: 5,000 Std

**4.2.40 Zum Nachweis für einen Lkw-Allrad-Kipper, 8.0 t, mit Bedienung.**
Menge: 5,000 Std
